# Straßenunterhaltung
Angebotsaufforderung (GAEB DA XML 3.1, DA83)
Währung: EUR
Erstellt mit: G&W CALIFORNIA PRO, CALIFORNIA PRO V15.1.11, 03.11.2025

## Straßenunterhaltung 2026-2027
Datum: 03.11.2025

*Hinweis: Vorbemerkungen*
1)  Sämtliche Vermessungs/ Absteckarbeiten auf der Baustelle sind vom Auftragnehmer eigenverantwortlich durchzuführen.
  Alle Nachweise über Stundenlohnarbeiten und sämtliche Originalwiegekarten sind unaufgefordert, spätestens bis zum nächsten Werktag der örtlichen Bauleitung des AG vorzulegen.
  Die Fachliche Eignung ist vor Auftragsvergabe durch den AN nachzuweisen.
  Es muss ein Straßenbaumeister im Fachbetrieb vorhanden sein.

2)  Vor Beginn der Bauarbeiten sind bei den Versorgungsunternehmen Angaben von Leitungstrassen einzuholen. Beschädigungen jeglicher Art gehen zu Lasten des Auftragnehmers.

3)  Termine: Die gemeldeten Schäden sind innerhalb von 5 Tage oder in Absprache mit dem Fachbereich Tiefbau und Entsorgung zu beheben. Gefahrenstellen sind kurzfristiger zu beheben. Der Fachbereich ist auf jedenfalls vor Baubeginn zu informieren. Während der Bauzeit sind die Zu- und Ausfahrtmöglichkeiten der Anlieger zu gewährleisten.

4)  Die ausgeschriebenen Leistung umfasst Unterhaltungs-  und Instandsetzungsarbeiten an Stadtstraßen und Wegen im gesamten Stadtgebiet an unterschiedlichen Straßenabschnitten für die Dauer von 2 Jahren, vom 01.01.2026 bis zum 31.12.2027.
  Die Mengenermittlung sind Höchstmengen und wurde überschlägig anhand der letztjährigen Erfahrung angesetzt. Da die Mengen auf den Erfahrungswerten der letzten Jahre basieren besteht kein Anspruch, dass diese zur Ausführung kommen.
  Die Straßenschäden sind vorrangig in zusammenhängenden Wohngebieten abzuarbeiten.
  Die Straßenschäden haben unterschiedliche Größen und sind ab  1,00 m2 abzuarbeiten.
  Kurzfristig gemeldete Schäden sind zeitnah in Abstimmung mit dem AG zu sanieren.
  Schadstellen werden vor Baubeginn mit dem AG festgelegt.

### 1 Baustelleneinrichtung

**1.1 Baustelle einrichten und räumen**
Geräte, Werkzeuge und sonstige Betriebsmittel, die zur
vertragsgemäßen Durchführung der Bauleistungen
erforderlich sind, auf die Baustelle bringen, bereitstellen
und soweit der Geräteeinsatz nicht gesondert berechnet wird
betriebsfertig aufstellen einschl. der dafür notwendigen Arbeiten.
Nach Fertigstellung die Baustelle von allen Geräten, Anlagen, Einrichtungen
und dgl. räumen.
Benutzte Flächen und Wege entsprechend dem ursprünglichen Zustand unter Wahrung der landschaftspflegerischen Belange ordnungsgemäß herrichten. Verunreinigungen beseitigen.

Kosten für Vorhalten, Unterhalten und Betreiben der
Geräte, Anlagen und Einrichtungen einschl. Mieten,
Pacht, Gebühren und dgl. werden nicht mit dieser Pauschale,
sondern mit den Einheitspreisen der betreffenden Teilleistungen vergütet.
Soweit nicht für bestimmte Leistungen (z.B. Bedarfsleistungen)
für das Einrichten und Räumen der Baustelle gesonderte Positionen im Leistungsverzeichnis enthalten sind, gilt die Pauschale für alle Leistungen
sämtlicher Abschnitte des Leistungsverzeichnisses.

Pro Straßenzug wird eine Baustelleinrichtung gewährt.
Bei längeren Straßenzügen gibt es alle 300 m zusätzlich eine Baustelleneinrichtung
Menge: 50,000 St

**1.2 Verkehrssicherung**
Einrichtungen zur Verkehrssicherung und Verkehrsregelung nach StVO bei Bauarbeiten auf Strassen unter Aufrechterhaltung des Anliegerverkehrs aufbauen, ständig unterhalten und betreiben, ggf. umsetzen und abbauen. 6O v.H. der Pauschale werden nach betriebsfertigem Aufbau, der Rest nach Abbau der Verkehrssicherungseinrichtungen berechnet.
Sicherung mit elektrischen Warnleuchten. Anlieger-, Fußgänger- und Radfahrverkehr ist aufrecht zu erhalten. Ausführung nach vom AN vorgelegten Verkehrszeichenplan nach RSA.
Die Sperrgenehmigung der erforderlichen Maßnahmen ist vor Baubeginn einzuholen.
Menge: 50,000 St

### 2 Erdarbeiten, Oberbau

**2.1 Boden lösen, laden und entsorgen, BM-0**
Boden aus Abtragsbereichen profilgerecht lösen, laden
und in Eigentum des AN übernehmen.
Bodenklasse: BM-0
Das Erdplanum ist gemäß ZTVE StB auszubilden
und zu verdichten.

Abgerechnet wird nach Abtragsprofilen.
Menge: 200,000 m3

**2.2 Vorhandene Schottertagschicht aufnehmen**
Vorhandene Schottertragschicht aufnehmen, im Baufeld
zwischenlagern und nach Angabe des AG wieder
einbauen. Dicke bis 30 cm.
Abrechnung nach Abtragsprofilen.
Menge: 150,000 m2

**2.3 Zulage für Ausbau von Hochofenschlacke**
Für den Ausbau von Hochofenschlacke als Zulage zum Bodenaushub.
Abgerechnet wird nach Abtragsprofilen.
Menge: 20,000 m3

**2.4 Zulage Leitung Fahrbahn längs**
Entschädigung für Behinderungen und Sicherung im Bauablauf durch Versorgungsleitungen Glasfaser etc. längs in der Fahrbahn verlaufend, als Zulage zum Bodenaushub.
Menge: 50,000 m

**2.5 Zulage Leitung Fahrbahn quer**
Entschädigung für Behinderungen und Sicherung durch Versorgungsleitungen Glasfaser etc. quer in der Fahrbahn verlaufend, als Zulage zum Bodenaushub.
Menge: 50,000 m

**2.6 Querschläge von Hand herstellen.**
Querschläge für das Auffinden vorhandener Leitungen
in Handschachtung in Bodenklasse 3 bis 5 herstellen.
Leitung dauerhaft markieren.
Aushubmaterial seitlich lagern und zu einem späteren
Zeitpunkt wieder einbauen und verdichten. Breite der
Querschläge ca. 0,50 m. Tiefe der Querschläge bis
max. 1,20 m.
Menge: 10,000 m3

**2.7 Wurzelschutzfolie liefern und einbauen**
Wurzelschutzfolie 0,80 m X 2 mm stark liefern und lotrecht einbauen.
Erdarbeiten bis 1,00 m sind mitzukalkulieren.
Produkt: RootBarrier 325 oder glw.
Menge: 50,000 m

**2.8 Füllboden liefern und einbauen**
Lehmfreien Füllboden nach DIN 18300 frei Baustelle liefern und nach Angabe der Bauleitung planeben und
höhengerecht einbauen und verdichten. Die
Abrechnung erfolgt nach Auftragsprofilen.
Nachweis erfolgt nach Originalwiegekarten.
Menge: 25,000 m3

**2.9 Frostschutzmaterial liefern und einbauen**
Frostschutzmaterial für Straßen der Bauklasse III-IV,
EV2 >=120 MN/M2,
liefern,  einbauen und verdichten.
Einbau in Auskofferungsbereiche.
Material: Sand-Kies-Gemisch nach DIN 18196.
Bodengruppe SW. Qualität: Grube Boer, Schermbeck, o.glw.
Einbaustärke ca. 30 cm.
Abgerechnet wird nach Auftragsprofilen.
Nachweis über Originalwiegekarten.
Menge: 20,000 m3

**2.10 Schottertragschicht Radweg herstellen**
Einbaudicke 15 cm.
Einbau im Radweg
Verformungsmodul EV 2 auf der Oberfläche mind.
150 MN/m².
Mineralstoffe 'Hartkalkstein STS.' Einbaugewicht 338 kg/m².
Körnung 0/45.

Abrechnung erfolgt bei einer Fläche "größer" 20 m² nach örtlichem Aufmaß.

Dynamischer Plattendruckversuch ist einzukalkulieren und alle 150 m2 nachzuweisen.
Menge: 100,000 m2

**2.11 Schottertragschicht "Fahrbahn" herstellen**
Einbaudicke 20 cm.
Verformungsmodul EV 2 auf der Oberfläche mind.
120 MN/m².
Mineralstoffe 'Hartkalkstein STS.' Einbaugewicht 450 kg/m².
Körnung 0/45.

Abrechnung erfolgt bei einer Fläche "größer" 20 m² nach örtlichem Aufmaß.

Dynamischer Plattendruckversuch ist einzukalkulieren und alle 150 m2 nachzuweisen.
Menge: 150,000 m2

**2.12 Schottertragschicht STS 0/45 in "kleineren Flächen" herstellen**
Schottertragschicht in kleineren Flächen herstellen.
Schotter liefern und in verschiedenen Stärken einbauen und verdichten.
Die Abrechnung erfolgt bei einer Fläche "kleiner" 20 m² nach örtlichem Aufmaß.
Einbau in Fahrbahn und Nebenflächen,
Verformungsmodul EV2 auf der Oberfläche min.
120 MN/m2 Fahrbahn
  80 MN/m2 Nebenflächen.
Mineralstoffe: Hartkalkstein Mineralgemisch 0/45, Güteklasse I
Körnung 0/45. STS
Dynamischer Plattendruckversuch ist einzukalkulieren und alle 150 m2 nachzuweisen.
Menge: 150,000 t

**2.13 wassergebundene Wegedecke herstellen**
Deckschicht ohne Bindemittel ZTV-LW 87, liefern, einbauen und verdichten,
aus korngestuftem Mineralstoffgemisch,
Brechsand-Splittgemisch Körnung 2/5 mm, Schichtdicke 3 cm.
Zulässige Abweichung von der Sollhöhe 2 cm.

Einbau erfolgt im feuchten Zustand, Verdichtung mit statischer Walze.
Abrechnung nach Aufmaß.
Menge: 100,000 m2

**2.14 Mutterboden liefern, einbauen, abharken**
Unkrautfreien Mutterboden liefern und planeben in Pflanzbeete/Grünstreifen einbauen und abharken. Vor Einbau des Bodens ist der Untergrund mechanisch bis 20 cm Tiefe aufzulockern.
Die Abrechnung erfolgt nach Wiegekarten.
Menge: 20,000 t

**2.15 Pflanzsubstrat liefern und einbauen**
Pflanzsubstrat Hygromix ist als homogenes Vegetationssubstrat auf Porolith-Basis gem. den Empfehlungen der FLL für intensive Mehrschichtbegrünungen frei Baustelle zu liefern und gleichmäßig und höhengerecht einzubauen.
Ein Prüfzeugnis gem. FLL ist dem AG vorzulegen.
Abrechnung nach Wiegekarten.
Menge: 10,000 t

**2.16 vorhandene Verkehrszeichen aufnehmen und neu setzen**
Vorhandene Verkehrszeichen aufnehmen, lagern und nach Angabe
neu aufstellen.
Sämtliche erforderliche Erdarbeiten werden nicht gesondert berechnet.
Überschüssiger Boden geht in Eigentum des AN über und wird beseitigt.
Menge: 5,000 St

**2.17 Bäume fällen mit Roden DU 0,1 - 0,3 m**
Bäume fällen, höchstens 0,25 m über dem Erdboden
absägen. Wurzelstöcke roden.
Gemessen wird der Durchmesser 1 m über dem Erdboden.
Stammdurchmesser über 0,10 bis 0,30 m.
Wurzellöcher bis 0,80 m auskoffern, geeignetem Boden liefern und verfüllen.
Gesamtes Holz in Eigentum des AN übernehmen und von der Baustelle
entfernen.
Wurzelstöcke in Eigentum des AN übernehmen und von
der Baustelle entfernen.
Menge: 1,000 St

**2.18 Bäume fällen mit Roden DU 0,3 - 0,5 m**
Bäume fällen, höchstens 0,25 m über dem Erdboden
absägen. Wurzelstöcke roden.
Gemessen wird der Durchmesser 1 m über dem Erdboden.
Stammdurchmesser über 0,30 bis 0,50 m.
Wurzellöcher bis 0,80 m auskoffern, geeignetem Boden liefern und verfüllen.
Gesamtes Holz in Eigentum des AN übernehmen und von der Baustelle
entfernen.
Wurzelstöcke in Eigentum des AN übernehmen und von
der Baustelle entfernen.
Menge: 1,000 St

**2.19 Rasenplanum herstellen**
Planum für Rasenfläche herstellen, zulässige Abweichung von der Sollhöhe max. 2 cm, Anschlüsse an Wege, Plätze und sonstige Beläge, oberflächengleich, Steine, Fremdkörper, Unkraut und schwer verrottbare Pflanzenteile ablesen, Durchmesser der Steine und Fremdkörper ab 5 cm, und zur Abfuhr auf Haufen setzen und abfahren.
Abrechnung nach Fläche.
Menge: 50,000 m2

**2.20 Rasenansaat Gebrauchsrasen-Standard herstellen**
Rasenansaat herstellen.
mit Regel-Saatgutmischung RSM 2.1 Gebrauchsrasen-Standard,
in einem Arbeitsgang, Saatgutmenge 20 g/m2.
Menge: 50,000 m2

### 3 Randeinfassung, Pflaster

**3.1 vorhandenes Pflaster aufnehmen, lagern und wiederverlegen**
vorhandenes Pflaster aus Betonstein oder Klinker aufnehmen, seitlich lagern und auf einem 4 cm Brechsand-Splittgemisch 0/5 mm höhen u. fluchtgerecht  wiederverlegen, abrammen und bis zur Sättigung einschlämmen.
Säubern des Pflasters auch ev. durch abkratzen des Fugen- und ggf. Bettungsmaterial von allen betroffenen Seiten.
Die Pflasterflächen sind Einzelflächen unterschiedlicher Größe >1,00 m2  und an unterschiedlichen Orten im Stadtgebiet und nicht als zusammenhängende Fläche zu verstehen.
Bettungsmaterial im Verhältnis 50% Sandstein 0/2 und 50% Edelsplitt 2/5 mischen.
2 schichtiger Fugenaufbau
1 Fugenfüllung bis 50 % der Steinhöhe mit Bettungsmaterial
2 Fugenfüllung aus Sand mit 15 bis 20 Gew.% <0.063 mm bis zur Sättigung einschlämmen und abschließend sauberfegen.
Verlegeart: Fischgrätverband oder Wahl des AG
Menge: 1800,000 m2

**3.2 vorhandenes Pflaster aufnehmen und entsorgen**
Vorhandenes Pflaster aufnehmen und in Eigentum des AN übernehmen.
Menge: 200,000 m2

**3.3 vorhandene Randsteine aufnehmen, lagern und wieder versetzen**
Vorhandene Randsteine mit Unterbeton und Rückenstütze aufnehmen seitlich lagern und auf 10 cm Unterbeton C 16/20 einbauen und mit 10 cm Rückenstütze einbauen. Bruchmaterial und Altbeton ist in Eigentum des AN übernehmen.
Menge: 25,000 m

**3.4 Vorhandene Bordsteine aufnehmen, lagern und wieder versetzen**
Vorhandene Bordsteine aufnehmen, säubern und seitlich lagern. Unterbeton und Rückenstütze aufnehmen und in Eigentum des AN übernehmen.
Untergrund nachverdichten und die vorhandenen Bordsteine auf 20 cm Unterbeton mit Rückenstütze 15 cm breit, senkrecht eingeschalt aus C 20/25,
X0, höhen und fluchtrecht versetzen. Stoßfugen sind rückwärtig bituminös abzudichten.
Menge: 30,000 m

**3.5 Vorhandene einreihige Basamentrinne aufnehmen, lagern und wieder versetzen**
Vorhandene einreihige Basamentrinne 16/16/14 aufnehmen, säubern, seitlich lagern. Den Altbeton und Betonschutt ist in Eigentum des AN zu übernehmen.
Rinne Höhen und fluchtgerecht auf 10 cm starkem Betonstuhl aus C16/20 wieder versetzen. Rinne ist mit Zementschlämme zu vergießen und abzusanden.
Menge: 20,000 m

**3.6 Vorhandene einreihige Basamentrinne aufnehmen, lagern und wieder versetzen**
Vorhandene zweireihige Basamentrinne aufnehmen, säubern, seitlich lagern. Den Altbeton und Betonschutt ist in Eigentum des AN zu übernehmen
Rinne höhen und fluchtgerecht auf 10 cm starkem Betonstuhl aus C16/20 wieder versetzen. Rinne ist mit Zementschlämme zu vergießen und abzusanden.
Menge: 20,000 m

**3.7 vorhandene Betonrinne aufnehmen, lagern und wiederversetzen**
Vorhandene Betonrinne aus Rechteckpflaster bis 0,32 cm Breite aufnehmen. Den Altbeton und Betonschutt ist in Eigentum des AN zu übernehmen.
Rinne höhen- und fluchtgerecht auf 10 cm starkem Betonstuhl aus C16/20 wieder versetzen.
Menge: 30,000 m

**3.8 Vorhandenes Betonmaterial aufnehmen und entsorgen**
Vorhandenes Betonmaterial aus Bord-,Rand-, oder Rinnensteinen mit Unterbeton aufnehmen und entsorgen.
Menge: 250,000 m

**3.9 Betonrandsteine liefern und versetzen**
Betonrandsteine 8/30/100 bzw. 8/30/50 cm, Gütekl. I
mit Betongütezeichen liefern und auf 10 cm Beton C 20/25, X0 mit Rückenstütze 10 cm breit, senkrecht eingeschalt,
höhen u. fluchtrecht versetzen.
Farbe: grau
Menge: 100,000 m

**3.10 Randsteinschnitte herstellen**
Randsteinschnitte mit Diamantsäge im Naßschneideverfahren herstellen.
Abgeschlagene Randsteine werden nicht zugelassen.
Menge: 40,000 St

**3.11 Hochbordsteine A4 liefern und versetzen**
Hochbordsteine H 15x30 A4 Basaltvorsatz grau mit
10 cm Setzkante Länge 100/50 cm liefern und versetzen. Betonbordsteine nach DIN EN 1340, Güteklasse I, mit Betongütezeichen auf 20 cm Unterbeton mit Rückenstütze 15 cm breit, senkrecht eingeschalt aus C 20/25,
X0, höhen und fluchtrecht versetzen. Stoßfugen sind rückwärtig bituminös abzudichten.
Menge: 50,000 m

**3.12 Hochbordsteine A5 liefern und versetzen**
Hochbordsteine H 15x25 A5 Basaltvorsatz grau mit
10 cm Setzkante Länge 100/50 cm liefern und versetzen. Betonbordsteine nach DIN EN 1340, Güteklasse I, mit Betongütezeichen auf 20 cm Unterbeton mit Rückenstütze 15 cm breit, senkrecht eingeschalt aus C 20/25,
X0, höhen und fluchtrecht versetzen. Stoßfugen sind rückwärtig bituminös abzudichten.
Menge: 20,000 m

**3.13 Übergangssteine links/ rechts liefern und versetzen**
Übergangssteine links/ rechts liefern und versetzen.
HB 15/30,25/100 auf Mittelstein RB 15/22/100 R2, RB 15/22/100 R5
Betonbordsteine nach DIN EN 1340, Güteklasse I, mit Betongütezeichen auf 20 cm Unterbeton mit Rückenstütze 15 cm breit, senkrecht eingeschalt aus C 20/25,X0, höhen und fluchtrecht versetzen. Stoßfugen sind rückwärtig bituminös abzudichten.
Menge: 20,000 m

**3.14 Mittelsteine, Rundbord liefern u. versetzen**
Mittelsteine, Rundbord R15x22, r= 2,0 cm wie Pos 3.11 liefern und versetzen.
Menge: 50,000 m

**3.15 Mittelsteine, Rundbord liefern u. versetzen**
Mittelsteine, Rundbord R15x22, r= 5,0 cm wie Pos 3.11 liefern und versetzen.
Menge: 20,000 m

**3.16 Bordsteinschnitte herstellen**
Bordsteinschnitte mit Diamantsäge im Naßschneideverfahren herstellen.
Abgeschlagene Bordsteine werden nicht zugelassen.
Menge: 60,000 St

**3.17 Einreihige Basamentrinne liefern und einbauen**
Einreihige Rinne aus Basamentsteinen 20,16/16/14 cm liefern und auf 20 cm Unterbeton C 20/25, X0, höhen u.  fluchtgerecht versetzen einschl. der Erdarbeiten. Rinne ist mit Zementschlämme zu vergießen und abzusanden.
Menge: 50,000 m

**3.18 zweireihige Basamentrinne liefern und einbauen**
zweireihige Rinne aus Basamentsteinen 20,16/16/14 cm liefern und auf 20 cm Unterbeton C 20/25, X0, höhen u.  fluchtgerecht versetzen einschl. der Erdarbeiten. Rinne ist mit Zementschlämme zu vergießen und abzusanden.
Menge: 50,000 m

**3.19 Rinnensteine als Reparaturstein liefern und versetzen**
Rinnensteine 16/16/10 als Reparaturstein liefern und höhen- und fluchtgerecht auf  Unterbeton C 16/20 versetzen, einschließlich der ggf. hierfür erforderlichen Erdarbeiten.
Rinne ist mit Zementschlämme zu vergießen und abzusanden.
Menge: 30,000 m

**3.20 Basamentsteinschnitte**
Basamentsteinschnitte mit Diamantsäge im Naßschneideverfahren herstellen.
Menge: 50,000 St

**3.21 Betonrechteckpflaster anthrazit liefern und verlegen**
Betonrechteckpflaster (100,200,80 mm) (basicSTON der Fa. Klostermann, Coesfeld o. gleichwertig), gütegeschützt, nach DIN 18501-80, mit versenktem Abstandhalter 3 mm
Farbe: anthrazit
Voransatz aus farbechtem Edelsplitt, Pigmentierung mit UV-beständigen Eisenoxydfarben.
Pflaster auf einem  4 cm starkem Brechsand-Splitt-Gemisch 0/5 mm verlegen und abrüteln.
Bettungsmaterial im Verhältnis 50% Sandstein 0/2 und 50% Edelsplitt 2/5 mischen.
2 schichtiger Fugenaufbau
1 Fugenfüllung bis 50 % der Steinhöhe mit Bettungsmaterial
2 Fugenfüllung aus Sand mit 15 bis 20 Gew.% <0.063 mm
bis zur Sättigung einschlämmen und abschließend sauberfegen.
Verlegeart : Ellenbogenverband
einsch. Lieferung des Materials.
Menge: 50,000 m2

**3.22 Betonrechteckpflaster rot liefern und verlegen**
Betonrechteckpflaster (100,200,80 mm) (basicSTON der Fa. Klostermann, Coesfeld o. gleichwertig), gütegeschützt, nach DIN 18501-80, mit versenktem Abstandhalter 3 mm
Farbe: rot
Voransatz aus farbechtem Edelsplitt, Pigmentierung mit UV-beständigen Eisenoxydfarben.
Pflaster auf einem  4 cm starkem Brechsand-Splitt-Gemisch 0/5 mm verlegen und abrüteln.
Bettungsmaterial im Verhältnis 50% Sandstein 0/2 und 50% Edelsplitt 2/5 mischen.
2 schichtiger Fugenaufbau
1 Fugenfüllung bis 50 % der Steinhöhe mit Bettungsmaterial
2 Fugenfüllung aus Sand mit 15 bis 20 Gew.% <0.063 mm
bis zur Sättigung einschlämmen und abschließend sauberfegen.
Verlegeart : Ellenbogenverband
einsch. Lieferung des Materials.
Menge: 50,000 m2

**3.23 Betonrechteckpflaster liefern und verlegen**
Betonrechteckpflaster 20/10/8 cm, (basicSTON der Fa. Klostermann, Coesfeld o. gleichwertig), gütegeschützt, nach DIN 18501-80, mit versenktem Abstandhalter 3mm,
Farbe: granit grau
Vorsatz aus farbechtem Edelsplitt, Pigmentierung mit UV-beständigen Eisenoxydfarben.
Pflaster auf einem  4 cm starkem Brechsand-Splitt-Gemisch 0/5 mm verlegen und abrüteln.
Bettungsmaterial im Verhältnis 50% Sandstein 0/2 und 50% Edelsplitt 2/5 mischen.
2 schichtiger Fugenaufbau
1 Fugenfüllung bis 50 % der Steinhöhe mit Bettungsmaterial
2 Fugenfüllung aus Sand mit 15 bis 20 Gew.% <0.063 mm
bis zur Sättigung einschlämmen und abschließend sauberfegen.
Verlegeart :  Wahl des AG
einsch. Lieferung des Material.
Menge: 250,000 m2

**3.24 Rasengittersteine liefern, verlegen und verfüllen**
Rasengittersteine liefern ,verlegen und verfüllen.
Unterlage vorher standfest verdichten.
Erdarbeiten werden gesondert vergütet.
Befestigung aus Rasengittersteinen.
Ausführung auf horizontalen bis schwach geneigten
Flächen.
Material = Beton, Dicke min. 8 cm.
Bettung aus Kiessand 0/8 mm, 5 cm dick, herstellen.
Gittersteine mit sandigem Oberboden verfüllen. Setzmaß 1-2 cm. Fläche mit 20 g/m2 Rasensaatgut einsäen.
Einsaat mit Rasen nach RSM 7.1.1.
Menge: 50,000 m2

**3.25 Rasenfugenpflaster anthrazit liefern und verlegen**
Rasenfugenpflaster (20x20x8) (der Fa. Berding Beton Verde Flor-Stein o. gleichwertig), gütegeschützt, nach DIN EN 1338 DI, inkl. 3 cm angeformte Abstandshalter, mit Verschiebesicherung,
Farbe: anthrazit
Voransatz aus farbechtem Edelsplitt, Pigmentierung mit UV-beständigen Eisenoxydfarben.

Pflaster auf einem  4 cm starkem Splitt 2/5 mm verlegen und abrütteln.
Fugenmaterial und Einsaat Rasen nach Angabe des Herstellers einbauen,
abrütteln und bis zur Sättigung einschlämmen, einschl. Lieferung des Material.

-Im Bereich der Parkplätzen
Menge: 30,000 m2

**3.26 Pflasterklinker liefern und verlegen**
Pflasterklinker rot-bunt nach DIN EN 1344, 10/20/7,1 cm, mit Fase und versenktem Abstandhalter DIN 18503,  Steine im Verband nach Wahl des AG verlegen auf 4 cm Brechsand-Splitt-Gemisch 0/5 höhen- und fluchtgerecht verlegen und abrammen.
Bettungsmaterial im Verhältnis 50% Sandstein 0/2 und 50% Edelsplitt 2/5 mischen.
2 schichtiger Fugenaufbau
1 Fugenfüllung bis 50 % der Steinhöhe mit Bettungsmaterial
2 Fugenfüllung aus Sand mit 15 bis 20 Gew.% <0.063 mm
bis zur Sättigung einschlämmen und abschließend sauberfegen. Der letzte Fugenschluss hat mit leichtbindigem Material zu erfolgen.
einsch. Lieferung des Material.
Menge: 30,000 m2

**3.27 Schnittkanten Beton/Klinkerpflaster herstellen**
Schnittkanten mit Diamantsäge im Naßschneideverfahren im Bereich des Betonpflasters oder Klinker herstellen.
Menge: 250,000 m

**3.28 Schieberkappen, Zulage zur Pflasterposition**
Schieberkappen, Hydrantenkappen, Laternenmaste etc. mit konisch geschnittenen Betonpflaster, rosettenförmig einfassen, als Zulage zur Pflasterposition.
Menge: 20,000 St

**3.29 Pflasteroberflächen nachschlämmen**
Fugenfüllung aus geeigneten Brechsand 0/2 mm mit bindigen Anteilen.
Offene Fugen sind vollständig zu verfüllen, hierzu wird das Fugenmaterial punktuell oder in ganzen Flächenabschnitten eingefegt und bis zur vollkommenden Sättigung eingeschlämmt.
Einschl. Lieferung von Fugenmaterial und Wasser.
Überschüssiges Material ist rückstandslos von der Oberfläche zu beseitigen und in Eigentum des AN zu übernehmen.
Evtl. Verkehrssicherungen etc. werden nicht gesondert vergütet und sind im Einheitspreis mit einzukalkulieren.
Menge: 100,000 m2

**3.30 Plateaustein liefern und versetzen**
Cityline Plateaustein P1 wassergestrahlt Quarz-Hell der Fa. Klostermann oder gleichwertig  einschl. der ggf. erforderlichen Erdarbeiten, liefern und auf 20 cm Unterbeton aus C20/25, höhen und fluchtrecht versetzen.
Menge: 12,000 St

**3.31 Plateaueckstein liefern und versetzen**
Cityline Eckstein E1  Quarz-Hell der Fa. Klostermann oder gleichwertig  einschl. der ggf.erforderlichen Erdarbeiten, liefern und auf 20 cm Unterbeton aus C20/25, höhen und fluchtrecht versetzen.
Menge: 10,000 St

**3.32 Innenstein liefern und verlegen**
Cityline Innenstein I1  wassergestrahlt Quarz-Hell der Fa. Klostermann oder gleichwertig  einschl. der ggf. erforderlichen Erdarbeiten, liefern und auf 4 cm Bettungsmaterial nach DIN 18318, ZTV P-StB im Verband nach Wahl des AG verlegen, abrütteln und einschlämmen.
Menge: 5,000 m2

**3.33 Innenstein liefern und verlegen**
Cityline Innenstein I1 wassergestrahlt Basalt-Anthrazit der Fa. Klostermann oder gleichwertig  einschl. der ggf. erforderlichen Erdarbeiten, liefern und auf 4 cm Bettungsmaterial nach DIN 18318, ZTV P-Stb, im Verband nach Wahl des AG verlegen, abrütteln und einschlämmen.
Menge: 5,000 m2

**3.34 Rampenstein liefern und versetzen**
Typ Hetschold 16/22 oder gleichwertig

Hersteller: BERDING BETON GmbH oder gleichwertig

liefern und höhen- und fluchtgerecht auf 20 cm dicken
Fundament aus Beton C12/C15 versetzen.
Menge: 10,000 St

**3.35 Rampenstein Anschlussstein links/rechts liefern und versetzen**
Typ Hetschold  16/22 oder gleichwertig

Hersteller: BERDING BETON GmbH oder gleichwertig

liefern und höhen- und fluchtgerecht auf 20 cm dicken
Fundament aus Beton C12/C15 versetzen.
Menge: 6,000 St

**3.36 Rampenstein Schnittkanten herstellen**
Schnittkanten ( Nassschneider ! ) im Bereich der Rampensteine herstellen.
Menge: 5,000 St

**3.37 Noppenplatte liefern und einbauen**
Noppenplatte mit 32 Kegelstumpfnoppen (diagonal),
Ø 17/27 mm, Höhe: 5 mm
300 x 300 mm (298 x 298 x 80 mm)

Farben: titanweiß
Hersteller: BERDING BETON GmbH oder gleichwertig

liefern und auf 4 cm starkem Brechsand-Splitt-Gemisch 0/5 mm bündig zum angrenzenden Oberflächenbelag
einbauen.
Menge: 60,000 St

**3.38 Übergangsstein 1 liefern und einbauen**
(R = 5 cm auf Taststein Typ S, 3 cm Einbauhöhe)
20 x 15 cm (195 x 150 x 220/190 mm) – links/rechts
Farbe: titanweiß

Hersteller: BERDING BETON GmbH oder gleichwertig

liefern und höhen- und fluchtgerecht auf 20 cm dickem
Fundament aus C20/25 versetzen und mit einer Rückenstütze
erstellen.
Menge: 5,000 St

**3.39 Taststein Typ S liefern und einbauen**
Taststein Typ S
20 x 15 cm (195 x 150 x 220/205 mm) – 3 cm Einbauhöhe
Farben: titanweiß

Hersteller: BERDING BETON GmbH oder gleichwertig

liefern und höhen- und fluchtgerecht auf 20 cm dickem
Fundament aus C20/25 versetzen und mit einer Rückenstütze
erstellen.
Menge: 15,000 St

**3.40 Übergangsstein 2 liefern und einbauen**
Übergangsstein 2
(R = 5 cm auf Schrägstein mit Nullabsenkung)
20 x 15 cm (195 x 150 x 220/190 mm) – links/rechts

Farben: grau

Hersteller: BERDING BETON GmbH oder gleichwertig

liefern und höhen- und fluchtgerecht auf 20 cm dickem
Fundament aus C20/25 versetzen und mit einer Rückenstütze
erstellen.
Menge: 5,000 St

**3.41 Schrägstein mit Nullabsenkung liefern und einbauen**
Schrägstein
(mit Nullabsenkung, mit integrierter Wasserführungskante)
20 x 15 cm (195 x 150 x 220/190 mm)
Farben: grau

Hersteller: BERDING BETON GmbH oder gleichwertig

liefern und höhen- und fluchtgerecht auf 20 cm dickem
Fundament aus C20/25 versetzen und mit einer Rückenstütze
erstellen.
Menge: 30,000 St

**3.42 Übergangsstein 3 liefern und einbauen**
Übergangsstein 3 (von Taststein Typ S, 3 cm Einbauhöhe,
auf Schrägstein mit Nullabsenkung ODER von Schrägstein auf
HB-Übergangsstein R = 2 cm)
20 x 15 cm (195 x 150 x 220/205 mm) – links/rechts

Farben: titanweiß

Hersteller: BERDING BETON GmbH oder gleichwertig

liefern und höhen- und fluchtgerecht auf 20 cm dickem
Fundament aus C20/25 versetzen und mit einer Rückenstütze
erstellen.
Menge: 5,000 St

**3.43 Rippenplatte liefern und einbauen**
Rippenplatten mit 6 Rippen,
Abstand der Rippenscheitel: 50 mm, Stegbreite 10 mm
300 x 300 mm (298 x 298 x 80 mm) DIK
Farben: titanweiß

Hersteller: BERDING BETON GmbH oder gleichwertig

liefern und auf 4 cm starkem Brechsand-Splitt-Gemisch 0/5 mm bündig zum angrenzenden Oberflächenbelag einbauen.
Menge: 100,000 St

### 4 Entwässerungsarbeiten

**4.1 Rohrgraben ausheben, verfüllen und verdichten**
Rohrgraben für Entwässerungsleitungen nach DIN 4124
DN150mm, in einer mittleren Tiefe
von 1,50 m ausheben. Nach Leitungsverlegung Boden
lagenweise wieder einbauen und standfest verdichten.
Abrechnung erfolgt nach Rohrlänge.
Menge: 50,000 m

**4.2 Boden aus Rohrgräben abfahren und ersetzen**
Nichttragfähigen Boden der Rohrgräben abfahren, durch Sandboden ersetzen und wieder einbauen.
Abrechnung erfolgt nach Rohrlänge.
Menge: 50,000 m

**4.3 Kanalleitungen DN 160 PP (SN10), liefern und verlegen**
Rohrleitung DN 160, aus Polypropylen (PP - SN 10), gemäß DIN EN 1852 mit Steckmuffe und integriertem Safety Lock Sicherheitsdichtsystem, liefern und in verbauten Kanalgraben, unter Beachtung der DIN 1610 und der Herstellerangaben verlegen und an den vorhandenen Hauptkanal dicht anschließen.

Rohre:  AWADUKT PP SN 10 Rausisto Rohr
Hersteller:  Rehau, oder gleichwertiger Art
Farbgebung:  Azurblau für RW-Rohre

•  Rohrauflager: Sande bis Größtkorn 2 mm, min. 12 cm dick
•  Rohrummantelung: Sande bis Größtkorn 2 mm, 30 cm über Rohrscheitel

Abrechnung erfolgt nach Rohrlänge.
Menge: 25,000 m

**4.4 Kanalleitungen DN 160 PP (SN10), liefern und verlegen**
Rohrleitung DN 150, aus Polypropylen (PP - SN 10), mit allgemein bauaufsichtlicher Zulassung des DIBT, Berlin (Z-42.1-282/283) und werksseitig eingelegter patentierter Lippendichtung. In Anlehnung gemäß DIN EN 1852 liefern und in verbauten Kanalgraben, unter Beachtung der DIN 1610 und der Herstellerangaben verlegen und an den vorhandenen Hauptkanal dicht anschließen.

Rohre:  KG 2000 aus PP
Hersteller:  Rehau, oder gleichwertiger Art

•  Rohrauflager: Sande bis Größtkorn 2 mm, min. 12 cm dick
•  Rohrummantelung: Sande bis Größtkorn 2 mm, 30 cm über Rohrscheitel

Abrechnung erfolgt nach Rohrlänge.
Menge: 50,000 m

**4.5 Bögen DN/OD 160 PP - unterschiedliche Abwinkelung**
Bogen aus Polypropylen (PP-B, PP-H) nach DIN EN 1852-1, ohne mineralische Additive, innen u. außen glattwandig, mit Steckmuffe und festeingelegtem Dichtsystem (gem. den Anforderungen nach DIN EN 681 und DIN 4060) liefern und unter Berücksichtigung der Verlegevorschrift des Herstellers sowie den Festlegungen der DIN EN 1610 und DWA-A 139 verlegen.

Formstück:  Bögen mit unterschiedliche Abwinkelung
Rohr Nennweite:  DN/OD 160
Ringsteifigkeitsklasse:  SN16 (SDR 22)

Farbmarkierung:  blau für RW

Zulage zur Rohrposition DN 160
Menge: 150,000 St

**4.6 Sattelstück/Anschlussstutzen DN/OD 160 an Rohrleitung DN 300 - 500 Beton/Stahlbetonrohr**
Rohranschluss mittels Rohranschlusssystem bzw. Sattelstück mit bauaufsichtlicher Zulassung und Anschlussdichtung gem. DIN EN 681 und DIN 4060 an Hauptrohrleitung mittels Kernbohrgerät betriebsbereit und dicht herstellen.

Formstück:  Sattelstück/Anschlussstutzen
Material Hauptrohr:  Beton/Stahlbeton
Abmessung Hauptrohr:  DN 300- DN 500
Anschlussrohr:  DN/OD 160
Bohrdurchmesser:  nach Herstellerangaben

Anschlusssystem:
z.B. Fabr. REHAU AWADOCK, Fabr. FUNKE CONNEX o.glw.

Wichtiger Hinweis:
Der Produkttyp ist entsprechend der Wanddicke des Hauptrohres vom AN auszuwählen.
Die Einbauhinweise der Lieferanten sind zu beachten.

Hinweis:
Die Rohranschlüsse sind im ersten und letzten Drittel des durchgehenden Rohres anzuordnen. Eine Bohrung darf nicht im Bereich der Glockenmuffe erfolgen. Der Abstand vom Spitzende muss mindestens dem 2-fachen Bohrlochdurchmesser entsprechen. Bohrlochrandabstand untereinander darf 1,00m nicht unterschreiten. Die Bohrlöcher dürfen nicht unmittelbar gegenüber angeordnet werden.
Menge: 5,000 St

**4.7 Rohrleitung trennen**
Vorh. Stzg / PP -Rohrleitung DN 150 auf Länge trennen und mittels zu liefernder Überschiebmuffe an neue Rohrleitungen anschließen.
Menge: 10,000 St

**4.8 Rohrleitung aufnehmen und übernehmen**
Vorh. Stzg / PP -Rohrleitung DN 150 aufnehmen und auf AN Kippe abfahren, einschl. der erforderlichen Erdarbeiten bis 1,50 m mittl. Tiefe.
Menge: 15,000 m

**4.9 Rohrleitung abdichten**
Vorh. Stzg / PP -Rohrleitung DN 150 mit einen zu liefernden Verschlußteller abdichten.
Menge: 5,000 St

**4.10 Rohrkupplung liefern und einbauen**
Universelle Rohrkupplung mit integriertem Dichtsystem (gem. den Anforderungen nach DIN EN 681 und DIN 4060) liefern und unter Berücksichtigung der Verlegevorschrift des Herstellers fachgerecht in die Rohrleitung einbauen.

Rohrkupplung zur Verbindung von 2 kreisrunden Abwasserrohren (Spitzende) der gleichen Nennweite. Spannbänder und Scherbänder aus nicht rostendem Edelstahl gem. DIN EN 10088-2

Formstück:  Rohrkupplung
Rohr 1:  DN/OD160PP
Rohr 2:  DN150 STZ

Rohrkupplung wie vor beschrieben:
z.B. Fabrikat FUNKE VPC; REHAU AWADUKT FLEX-CONNECT,o.glw.
Menge: 5,000 St

**4.11 Straßenabläufe aufnehmen und in Eigentum AN übernehmen.**
Vorhandene Straßenabläufe aufnehmen und in Eigentum des AN übernehmen. Unterteil Beton, Abdeckung 30/50 cm.
Entwässerungsleitung mit Deckel verschließen und Baugrube mit Frostschutzsand verfüllen und verdichten.
Menge: 2,000 St

**4.12 vorhandene Straßenabläufe aufnehmen und neu setzen**
vorhandene Straßeneinläufe aufnehmen und nach Angabe neu auf 10 cm Unterbeton versetzen. Eingeschlossen sind alle Erdarbeiten u. Anschluß an die vorhandene Tonrohrleitung. Die vorh. Bauzeitentwässerung des Aufsatzes ist mit entsprechenden Fertigteilen zu schließen.
Beschädigte Teile gehen zu Lasten des AN. Die entstandenen Vertiefungen mit zu liefernden Boden verfüllen und verdichten.
Menge: 3,000 St

**4.13 Straßenablauf aus Betonfertigteilen setzen**
Strassenablauf aus Betonfertigteilen nach DIN 4052 ohne
Aufsatz einbauen. Fugen mit Moertel MG III nach DIN
1053 dicht fuellen. Fuellung glattstreichen.
Aufsatz wird gesondert verguetet.
Erdarbeiten im Boden der Klassen 3 bis 5 sowie gegebenenfalls erforderlichen Verbau ausfuehren.
Boden Form 1a mit Abfluss,
Schaftkonus Form 11 (295 mm hoch),
Auflagering Form 10b (fuer rechteckige Aufsaetze),
Auflager aus Beton C 20/25, X0, 10 cm dick, herstellen.
Aushubtiefe bis UK Auflager ueber 1 bis1,50 m,
Aushub seitlich lagern und zum Verfuellen verwenden.
Ueberschuessigen Aushub geht ins Eigentum des AN.
Menge: 10,000 St

**4.14 Aufsatz 300 x 500 Pultform liefern und aufsetzen**
Aufsatz Multitop 300x500 PF Klasse D 400 oder
gleichwertig liefern und aufsetzen, entsprechend DIN
EN124, DIN 1229 mit multifunktionalem
Doppelscharnier, Rost aus Gusseisen zweiseitig 115
Grad sowie komplett herausnehmbar.
Schlitzweite 25 mm.
Verzinkter Eimer nach DIN 4052, Aufsatz auf
planmaessige Hoehe setzen.
Fuge zwischen Fertigteilen mit Moertel MG III
nach DIN 1053 fuellen. Fuellung glattstreichen.
Menge: 5,000 St

**4.15 Aufsatz 500 x 500 Pultform liefern und aufsetzen**
Aufsätze für Straßeneinlauf, Fabr. ACO Multitop 500 x 500 PF Klasse D 400 oder gleichwertiges inkl. verzinktem Eimer liefern und einbauen.
Rahmen mittels hochfrühfestem Vergussmörtel vergießen.
Inkl. erforderlicher Ausgleichsringe bis zu einer Tiefe von 300 mm.
Menge: 5,000 St

**4.16 vorhandenen Aufsatz vom Strassenablauf regulieren**
Aufsatz für Strassenablauf nach DIN 1229 freischneiden aufnehmen und neu versetzen,
Klasse C 250, Ausführung nach DIN 19 594 oder gleichwertiger Art, Aufsatz auf planmässige Höhe setzen.
Fuge zwischen Fertigteilen mit Mörtel MG III
nach DIN 1053 füllen. Füllung glattstreichen.
Erdarbeiten sowie das freilegen des Aufsatzes ist mit einzurechnen.
Menge: 10,000 St

**4.17 Schachtabdeckung regulieren**
Schachtabdeckungen der endgültigen Straßenhöhe
entsprechend bis 30 cm regulieren, einschließlich Lieferung der erforderlichen Ausgleichsringe.  Ein Unterfüttern mit Eisen, Holz - bzw. Steinstückchen ist nicht zulässig. Hierzu sind Durokeile oder gleichwertige zu verwenden. Die Fugen sind mit einem schwindfreien hochbelast- baren Mörtel zu verfüllen. Einschl. Lieferung des erforderlichen Materials und aller Nebenarbeiten, sowie aller Anschnitte und Aufbrucharbeiten im Bereich der bituminösen Befestigung  und Pflasterflächen.
Menge: 10,000 St

**4.18 Schachtabdeckungen und Ausgleichsringe ausbauen**
vorhandene Schachtabdeckungen und Ausgleichsringe bis 30 cm gemessen von Oberkante Fahrbahn ausbauen, in Eigentum des AN übernehmen und entsorgen.
Menge: 5,000 St

**4.19 Einbau neue Multitop od. Budalock-Schachtabdeckung**
ACO-Schachtabdeckung Multitop, Bauhöhe 12,5 cm - Klasse D 400 entsprechend DIN EN 124 / E DIN 1229 mit Pewepren Einlage und Lüftungsöffnungen sowie BEGU-Rahmen, hochziehbar, rund, Aco-Artikelnummer 11810

oder

Buderus Schachtabdeckung Budalock, Bauhöhe 15 cm - Klasse D400 mit Budapren Einlage und Lüftungsöffnungen sowie Begu-Rahmen, hochziehbar, rund, Buderus-Artikelnummer  B270900

liefern und mit schnell erhärtendem Spezialmörtel der Firma Wipolith, Ebralit-Super-Fix oder gleichwertig der endgültigen Straßenhöhe einbauen einschließlich Lieferung der erforderlichen Ausgleichsringe. Die Fugen sind mit einem schwindfreien hochbelastbaren Mörtel zu verfüllen
Einschl. Lieferung des erforderlichen Materials und aller Nebenarbeiten, sowie aller Anschnitte der bituminösen Befestigung  und Pflasterflächen.
Ein Unterfüttern mit Eisen, Holz - bzw. Steinstückchen ist nicht zulässig.
Menge: 3,000 St

### 5 Asphaltarbeiten

**5.1 Asphaltdecke mit Kantenschneider trennen**
Vorhandene Asphaltdecke, bis 14 cm stark, mit Kantenschneider trennen.
Menge: 50,000 m

**5.2 vorhandene bituminöse Asphaltschichten aufnehmen**
vorhandene bituminöse Asphaltschichten nach Wahl des AN aufnehmen.
Mehrfache Kleinflächen
Decke = Fahrbahn
Dicke im Mittel 14 cm
Asphaltschicht geht in Eigentum des AN über und ist von der Baustelle zu entfernen.
Menge: 100,000 m2

**5.3 Tok - Band liefern und einbauen**
Tok-Band oder gleichwertig in ausreichender
Abmessung liefern und in die Fuge zwischen Rinne und
Decke, 4 cm stark, fachgerecht einbauen. Die
gesäuberte, trockene Fugenflanke ist gut deckend mit
einem geeigneten Voranstrich zu versehen.
Menge: 20,000 m

**5.4 Asphalttragschicht herstellen**
Asphalttragschicht AC 22 TN, nach der ZTV-A
herstellen, im Heißeinbau nach Wahl des AN, einbauen und verdichten.
Kies- Sand- Gemisch und min. 25 Gew.% Splitt oder
min. 45 Gew.% Kiessplitt.
Bindemittel Bitumen B 65, Stabilität min. 3.0 KN, Hohlraumgehalt bzw. Wasseraufnahme 2-7 Vol.%, Füllergehalt min. 4 Gew.%. Einbaugewicht 240 kg/ m² = 10 cm.

Einzelflächen unterschiedlicher Größe.
Menge: 50,000 t

**5.5 Bitumenh. Bindemittel aufsprühen**
Bitumenh. Bindemittel aufsprühen
auf zusammenhängenden Teilflächen.
Leicht verschmutzte Unterlage bzw. einzelne verschmutzte Stellen vorher reinigen.
Kehrgut in Eigentum des AN übernehmen und von der
Baustelle entfernen.
Bindemittel = Haftkleber.
Bindemittelmenge 0,2 kg/m2.
Menge: 50,000 m2

**5.6 Asphaltdeckschicht aus Asphaltbeton 0/8 heiß in Handeinbau herstellen.**
Asphaltdeckschicht aus Asphaltbeton 0/8 heiß in Handeinbau herstellen.
In Verkehrsflächen Fahrbahn der
Bauklasse III-IV mit besonderen Beanspruchungen.
Einbaudicke 4,0 cm.
Bindemittel= 50/70.
Grobe Gesteinskörnung C 90/1.
Grobe Gesteinskörnung Kategorie SZ 18.
Grobe Gesteinskörnung Kategorie PSV 50
Kalksteinfüller.
Material ist in Thermobehältern zu transportieren.
Asphaltmischgut unter Verwendung bis zu 20 M.-%
Asphaltgranulat.
Soll- Ist Nachweis nach vorgelegter Eignungsprüfung Mischwerk.
Menge: 25,000 t

**5.7 Asphaltbeton 0/11 S 4,0 cm mit Fertiger herstellen**
Asphaltdeckschicht aus Asphaltbeton 0/11 S heiß mit
Fertiger bis 7,50 m Breite ohne Mittelnath herstellen.
In Verkehrsflächen Fahrbahn der
Bauklasse III-IV mit besonderen Beanspruchungen.
Einbaudicke 4,0 cm.
Bindemittel= 50/70.
Grobe Gesteinskörnung C 90/1.
Grobe Gesteinskörnung Kategorie SZ 18.
Grobe Gesteinskörnung Kategorie PSV 50
Kalksteinfüller.
Asphaltmischgut unter Verwendung bis zu 20 M.-%
Asphaltgranulat.

Soll- Ist Nachweis nach vorgelegter Eignungsprüfung Mischwerk.
Menge: 80,000 m2

**5.8 Tragdeckschicht 0/11 herstellen**
Bituminöse Tragdeckschicht im Heißeinbau gem. ZTV - LW 1999 wie folgt herstellen: 120kg/qm bituminöses Mischgut mit Hand einbauen und mit Walzen bei vorgeschriebenen Temperaturen verdichten.
Die Querneigung der Oberfläche soll 2,5 % betragen. Das Mineralgemisch der Körnung 0/11 mm soll aus Hartkalkstein bestehen.
Als Bindemittel ist B 80 zu verwenden.
Der Kornaufbau und der Bindemittelgehalt muß der Tafel 18, die Anforderung an das Mischgut der Tafel 19 der o. a. Richtlinien entsprechen. Eingeschlossen ist die Lieferung aller Materialien, das Vorhalten aller Geräte sowie die Ausführung aller Nebenarbeiten. Einzelflächen unterschiedlicher Größe.
Menge: 50,000 t

**5.9 Compomac liefern und einbauen**
Compomac 2/5 mm in Kleinmengen liefern und einbauen
Menge: 1,000 t

### 6 Regieleistungen

**6.1 Verrechnungssatz für Arbeitskraft "Poliere"**
Stundenlohnarbeiten durch Arbeitskräfte auf Anordnung
des AG ausführen.
Der Verrechnungssatz für die jeweilige Arbeitskraft
umfasst sämtliche Aufwendungen, insbesondere den tatsächlichen Lohn einschließlich vermögenswirksamer
Leistungen mit den Zuschlägen für Gemeinkosten
(Sozialkassenbeiträge, Winterbauumlage und dgl.),
sowie Lohn- bzw. Gehaltsnebenkosten und Zuschläge
für Überstunden.
Zuschläge für Nacht-, Sonntags- und Feiertagsarbeit
werden gesondert vergütet.
Menge: 10,000 h

**6.2 Verrechnungssatz für Arbeitskraft BFA (V 1)**
Stundenlohnarbeiten durch Arbeitskräfte auf Anordnung
des AG ausführen.
Der Verrechnungssatz für die jeweilige Arbeitskraft
umfasst sämtliche Aufwendungen, insbesondere den  tatsächlichen Lohn einschließlich vermögenswirksamer
Leistungen mit den Zuschlägen für Gemeinkosten
(Sozialkassenbeiträge, Winterbauumlage und dgl.),
sowie Lohn- bzw. Gehaltsnebenkosten und Zuschläge
für Überstunden.
Zuschläge für Nacht-, Sonntags- und Feiertagsarbeit
werden gesondert vergütet.
Menge: 10,000 h

**6.3 Verrechnungssatz für Bagger bis 0,4 m3 inkl. Bedienungspersonal**
Stundenlohnarbeiten durch Baugeräte auf Anordnung des
AG ausführen.
Der Verrechnungssatz für das jeweilige Gerät umfasst
sämtliche Aufwendungen für den Einsatz, insbesondere
Gerätevorhalte- und Betriebsstoffkosten sowie sämtliche
Zuschläge einschließlich der Kosten für das
Bedienungspersonal.
Der Verrechnungssatz gilt für das zum Zeitpunkt des
Abrufs einsatzbereit auf der Baustelle befindliche
Baugerät.
Vergütet werden die tatsächlich geleisteten Arbeitsstunden.
Menge: 10,000 h

**6.4 Verrechnungssatz für Bagger von 0,4-1,0 m3 inkl. Bedienungspersonal**
Stundenlohnarbeiten durch Baugeräte auf Anordnung des
AG ausführen.
Der Verrechnungssatz für das jeweilige Gerät umfasst
sämtliche Aufwendungen für den Einsatz, insbesondere
Gerätevorhalte- und Betriebsstoffkosten sowie sämtliche
Zuschläge einschließlich der Kosten für das
Bedienungspersonal.
Der Verrechnungssatz gilt für das zum Zeitpunkt des
Abrufs einsatzbereit auf der Baustelle befindliche
Baugerät.
Vergütet werden die tatsächlich geleisteten Arbeitsstunden.
Menge: 10,000 h

**6.5 Verrechnungssatz für LKW inkl. Bedienungspersonal**
Stundenlohnarbeiten durch Baugeräte auf Anordnung des
AG ausführen.
Der Verrechnungssatz für das jeweilige Gerät umfasst
sämtliche Aufwendungen für den Einsatz, insbesondere
Gerätevorhalte- und Betriebsstoffkosten sowie sämtliche
Zuschläge einschließlich der Kosten für das
Bedienungspersonal.
Der Verrechnungssatz gilt für das zum Zeitpunkt des
Abrufs einsatzbereit auf der Baustelle befindliche
Fahrzeug
Vergütet werden die tatsächlich geleisteten Arbeitsstunden nach der tatsächlichen Nutzlast des jeweiligen
LKW (ohne Erhöhung der Nutzlaststufe für Sonderfahrzeuge).
LKW-Kipper mit Allradantrieb, ca. 15 t Nutzlast.
Menge: 10,000 h

**6.6 Verrechnungssatz für Kleinmotorgeräte**
Stundenlohnarbeiten durch Baugeräte auf Anordnung des
AG ausführen.
Der Verrechnungssatz für das jeweilige Gerät umfasst
sämtliche Aufwendungen für den Einsatz, insbesondere
Gerätevorhalte- und Betriebsstoffkosten sowie sämtliche
Zuschläge
- Kleinmotorgeräte (Stemmhammer etc.)
Menge: 10,000 h
